# Aïllament acústic a soroll aeri entre plaques, en extradossat de plaques, amb làmines viscoelàstiques

- Propietat de l'arxiu: CYPE Ingenieros S.A.
- Format: FIEBDC-3/2016
- Programa: Generador de preus de la construcció. CYPE Ingenieros, S.A.
- Data: 24/01/2025
- Divisa: EUR
- Costos indirectes: 3 %
- IVA: 21 %

## N Aïllaments e impermeabilitzacions

### NB Aïllaments acústics

#### NBO Extradossats

**NBO040** m² Aïllament acústic a soroll aeri entre plaques, en extradossat de plaques, amb làmines viscoelàstiques.
Aïllament acústic a soroll aeri entre plaques, en extradossat de plaques, format per làmina viscoelàstica d'alta densitat ViscoLAM 35 "CHOVA", de 2 mm d'espessor, adherida entre les plaques amb adhesiu de cloroprè, de base solvent monocomponent, ChovASTAR COLA "CHOVA".
Inclou: Tall de l'aïllament. Aplicació de l'adhesiu. Col·locació de l'aïllament en la placa ja muntada. Resolució de punts singulars.
Criteri d'amidament de projecte: Superfície mesurada segons documentació gràfica de Projecte.
Criteri de mesura d'obra: Es mesurarà la superfície realment executada segons especificacions de Projecte.

| Codi | Ut | Descripció | Rendiment | Preu | Import |
|---|---|---|---|---|---|
| mt16npg030y | m² | Làmina viscoelàstica d'alta densitat ViscoLAM 35 "CHOVA", de 2 mm d'espessor; amb 65 dB d'índex global de reducció acústica, Rw. (material) | 1.05 | 4.18 | 4.389 |
| mt18dww020d | l | Adhesiu de cloroprè, de base solvent monocomponent, ChovASTAR COLA "CHOVA". (material) | 0.3 | 6.81 | 2.043 |
| mo054 | h | Oficial 1ª muntador d'aïllaments. (mà d'obra) | 0.12 | 30.63 | 3.676 |
| mo101 | h | Ajudant muntador d'aïllaments. (mà d'obra) | 0.12 | 26.39 | 3.167 |
| % | % | Costos directes complementaris | 2 % | 13.275 | 0.266 |
|  |  | Costos directes |  |  | 13.541 |

Residus:
- col·locació: mt16npg030y; factor de residu 0.07

## Recursos

**mt16npg030y** m² Làmina viscoelàstica d'alta densitat ViscoLAM 35 "CHOVA"
Dades tècniques: Cost energètic 132.944 MJ; Emissió de CO2 4.021 kg; Codi LER 17 03 02; Massa de l'element 3.5 kg; Volum 0.0035 m3
Residus:
- embalatge: re170203 Plàstic. (component de residu); rendiment 0.05 kg; Codi LER 17 02 03; Massa de l'element 1 kg; Volum 0.001667 m3
