# Impermeabilització sota revestiment en locals humits, amb làmines asfàltiques

- Propietat de l'arxiu: CYPE Ingenieros S.A.
- Format: FIEBDC-3/2016
- Programa: Generador de preus de la construcció. CYPE Ingenieros, S.A.
- Data: 11/01/2022
- Divisa: EUR
- Costos indirectes: 3 %
- IVA: 21 %

## N Aïllaments e impermeabilitzacions

### NI Impermeabilitzacions

#### NIH Locals humits

**NIH005** m² Impermeabilització sota revestiment en locals humits, amb làmines asfàltiques.
Impermeabilització baix revestiment ceràmic o petri, en paraments verticals i horitzontals de locals humits, amb làmina impermeabilitzant autoadhesiva de betum modificat amb elastòmer (SBS), LBA-15-PE, Sanibric "CHOVA", amb armadura de feltre de polièster que actua com a autoprotecció superior i plàstic siliconat per rebutjar en la cara inferior, de superfície no protegida, prèvia emprimació amb preparador de superfícies ChovASTAR "CHOVA", a base de betums i resines acríliques en dispersió aquosa.
Criteri de valoració econòmica: El preu no inclou el revestiment.
Inclou: Tall i preparació de les làmines asfàltiques. Estès de l'adhesiu cimentós. Col·locació de la impermeabilització.
Criteri d'amidament de projecte: Superfície mesurada segons documentació gràfica de Projecte.
Criteri de mesura d'obra: Es mesurarà la superfície realment executada segons especificacions de Projecte.

| Codi | Ut | Descripció | Rendiment | Preu | Import |
|---|---|---|---|---|---|
| mt14iea030d | kg | Preparador de superfícies ChovASTAR "CHOVA", a base de betums i resines acríliques en dispersió aquosa. (material) | 0.2 | 0.57 | 0.114 |
| mt14las020d | m² | Làmina impermeabilitzant autoadhesiva de betum modificat amb elastòmer (SBS), LBA-15-PE, Sanibric "CHOVA", amb armadura de feltre de polièster que actua com a autoprotecció superior i plàstic siliconat per rebutjar en la cara inferior. (material) | 1.2 | 9.02 | 10.824 |
| mo029 | h | Oficial 1ª aplicador de làmines impermeabilitzants. (mà d'obra) | 0.173 | 25.57 | 4.424 |
| mo067 | h | Ajudant aplicador de làmines impermeabilitzants. (mà d'obra) | 0.173 | 22.73 | 3.932 |
| % | % | Costos directes complementaris | 2 % | 19.294 | 0.386 |
|  |  | Costos directes |  |  | 19.680 |

Residus:
- col·locació: mt14las020d; factor de residu 0.05462

## Recursos

**mt14las020d** m² Làmina impermeabilitzant autoadhesiva de betum modificat amb elastòmer (SBS)
Dades tècniques: Cost energètic 90.453 MJ; Emissió de CO2 2.603 kg; Codi LER 17 03 02; Massa de l'element 1.5 kg; Volum 0.0015 m3
Residus:
- embalatge: re170203 Plàstic. (component de residu); rendiment 0.059 kg; Codi LER 17 02 03; Massa de l'element 1 kg; Volum 0.001667 m3
