# Cobertura de teules asfàltiques

- Propietat de l'arxiu: CYPE Ingenieros S.A.
- Format: FIEBDC-3/2016
- Programa: Generador de preus de la construcció. CYPE Ingenieros, S.A.
- Data: 30/09/2024
- Divisa: EUR
- Costos indirectes: 3 %
- IVA: 21 %

## Q Cobertes

### QU Components de cobertes inclinades i corbes

#### QUS De teules asfàltiques

**QUS010** m² Cobertura de teules asfàltiques.
Cobertura de teules asfàltiques, Tegola Americana Standard "CHOVA", color Marrón Otoño, armades amb feltre de fibra de vidre de 110 g/m², protegides en la seva cara externa amb grànuls minerals i en la seva cara interior amb sorra fina com a material antiadherent, fixades mecànicament al suport, prèvia aplicació d'emulsió asfàltica aniònica amb càrregues tipus EB SUPERMUL, "CHOVA" en perímetre i punts singulars, a coberta inclinada, amb un pendent del 45% al 175%. Inclús puntes d'acer galvanitzat, Tegola Americana "CHOVA", per a la fixació de les teules asfàltiques.
Criteri de valoració econòmica: El preu no inclou la resolució de punts singulars ni les peces especials de la cobertura.
Inclou: Emprimació de la superfície suport de la cobertura, en perímetre i punts singulars. Fixació de les teules asfàltiques.
Criteri d'amidament de projecte: Superfície mesurada en veritable magnitud, segons documentació gràfica de Projecte.
Criteri de mesura d'obra: Es mesurarà, en veritable magnitud, la superfície realment executada segons especificacions de Projecte.

| Codi | Ut | Descripció | Rendiment | Preu | Import |
|---|---|---|---|---|---|
| mt13tch010la | m² | Teula asfàltica, Tegola Americana Standard "CHOVA", color Marrón Otoño, armada amb feltre de fibra de vidre de 110 g/m², protegida en la seva cara externa amb grànuls minerals i en la seva cara interior amb sorra fina com a material antiadherent, segons UNE-EN 544. (material) | 1.1 | 15.72 | 17.292 |
| mt13tch030b | kg | Puntes d'acer galvanitzat, Tegola Americana "CHOVA". (material) | 0.05 | 14.6 | 0.730 |
| mt14iea020h | kg | Emulsió asfàltica aniònica amb càrregues tipus EB SUPERMUL, "CHOVA", segons UNE 104231. (material) | 0.05 | 3.4 | 0.170 |
| mo020 | h | Oficial 1ª construcció. (mà d'obra) | 0.247 | 28.42 | 7.020 |
| mo077 | h | Ajudant construcció. (mà d'obra) | 0.247 | 25.28 | 6.244 |
| % | % | Costos directes complementaris | 2 % | 31.456 | 0.629 |
|  |  | Costos directes |  |  | 32.085 |

Residus:
- col·locació: mt13tch010la; factor de residu 0.03
- col·locació: mt13tch030b Puntes d'acer galvanitzat, Tegola Americana "CHOVA"; factor de residu 0.0038
- col·locació: mt14iea020h Emulsió asfàltica aniònica amb càrregues tipus EB SUPERMUL, "CHOVA", segons UNE 104231; factor de residu 0.007

## Recursos

**mt13tch010la** m² Teula asfàltica
Dades tècniques: Cost energètic 198.676 MJ; Emissió de CO2 6.019 kg; Codi LER 17 03 02; Massa de l'element 4.3 kg; Volum 0.0043 m3
Residus:
- embalatge: re170201 Fusta. (component de residu); rendiment 0.021 kg; Codi LER 17 02 01; Massa de l'element 1 kg; Volum 0.000909 m3
- embalatge: re170203 Plàstic. (component de residu); rendiment 0.008 kg; Codi LER 17 02 03; Massa de l'element 1 kg; Volum 0.001667 m3

**mt13tch030b** kg Puntes d'acer galvanitzat, Tegola Americana "CHOVA"
Dades tècniques: Cost energètic 25.100 MJ; Emissió de CO2 2.560 kg; Codi LER 17 04 05; Massa de l'element 1 kg; Volum 0.000476 m3

**mt14iea020h** kg Emulsió asfàltica aniònica amb càrregues tipus EB SUPERMUL, "CHOVA", segons UNE 104231
Dades tècniques: Cost energètic 31.940 MJ; Emissió de CO2 0.230 kg; Codi LER 17 03 02; Massa de l'element 1 kg; Volum 0.001 m3
