# Coberta plana transitable

- Propietat de l'arxiu: CYPE INGENIEROS, S.A.
- Format: FIEBDC-3/2002
- Divisa: EUR
- Costos indirectes: 3.00 %
- IVA: 21.00 %

## Q Cobertes

### QA Planes

#### QAB Transitables no ventilades

**QAB100** m² Coberta plana transitable, no ventilada, amb tarima de compòsit (WPC) per a exterior, tipus convencional, pendent del 1% al 5%. CAPA SEPARADORA SOTA FORMACIÓ DE PENDENTS: làmina de polietilè d'alta densitat (PEAD/HDPE), de 0,75 mm d'espessor i 705 g/m²; FORMACIÓ DE PENDENTS: mitjançant vorada de tremujals, aiguafons i juntes amb mestres de maó ceràmic buit doble i capa de formigó lleuger, de resistència a compressió 1,5 MPa i 480 kg/m³ de densitat, premesclat amb argila expandida de granulometria entre 3 i 9 mm, ciment gris i additius, amb espessor medi de 3 cm; IMPERMEABILITZACIÓ: tipus monocapa, no adherida, formada per una làmina de cautxú sintètic EPDM d'alta densitat, de 1,2 mm d'espessor, fixada al suport en perímetre i junts i cavalcaments fixats amb cinta autoadhesiva, de cautxú sintètic EPDM i 76 mm d'amplada, prèvia aplicació d'emprimació amb base dissolvent; CAPA SEPARADORA SOTA PROTECCIÓ: geotèxtil no teixit compost per fibres de polièster unides per tiretes, GEOFIM 200 "CHOVA", (200 g/m²); CAPA DE PROTECCIÓ: tarima per a exterior, formada per taules massisses de fusta tecnològica (WPC) amb fibres de fusta i polietilè, de 20x127x2440 mm, una cara vista amb textura de fusta, fixades amb sistema de fixació oculta, sobre llistons de fusta de pi, amb classe d'ús 4 segons UNE-EN 335 de 35x45 mm, separats entre ells 300 cm i fixats amb tacs metàl·lics expansius i tirafons a capa de regularització de morter de ciment, industrial, M-5 de 3 cm d'espessor, arremolinada i neta. Inclús clips i cargols d'acer inoxidable per a subjecció dels posts a les llates d'empostissar i cinta bituminosa impermeabilitzant per a protecció de les llates d'empostissar.
Coberta plana transitable, no ventilada, amb tarima de compòsit (WPC) per a exterior, tipus convencional, pendent del 1% al 5%. CAPA SEPARADORA SOTA FORMACIÓ DE PENDENTS: làmina de polietilè d'alta densitat (PEAD/HDPE), de 0,75 mm d'espessor i 705 g/m²; FORMACIÓ DE PENDENTS: mitjançant vorada de tremujals, aiguafons i juntes amb mestres de maó ceràmic buit doble i capa de formigó lleuger, de resistència a compressió 1,5 MPa i 480 kg/m³ de densitat, premesclat amb argila expandida de granulometria entre 3 i 9 mm, ciment gris i additius, amb espessor medi de 3 cm; IMPERMEABILITZACIÓ: tipus monocapa, no adherida, formada per una làmina de cautxú sintètic EPDM d'alta densitat, de 1,2 mm d'espessor, fixada al suport en perímetre i junts i cavalcaments fixats amb cinta autoadhesiva, de cautxú sintètic EPDM i 76 mm d'amplada, prèvia aplicació d'emprimació amb base dissolvent; CAPA SEPARADORA SOTA PROTECCIÓ: geotèxtil no teixit compost per fibres de polièster unides per tiretes, GEOFIM 200 "CHOVA", (200 g/m²); CAPA DE PROTECCIÓ: tarima per a exterior, formada per taules massisses de fusta tecnològica (WPC) amb fibres de fusta i polietilè, de 20x127x2440 mm, una cara vista amb textura de fusta, fixades amb sistema de fixació oculta, sobre llistons de fusta de pi, amb classe d'ús 4 segons UNE-EN 335 de 35x45 mm, separats entre ells 300 cm i fixats amb tacs metàl·lics expansius i tirafons a capa de regularització de morter de ciment, industrial, M-5 de 3 cm d'espessor, arremolinada i neta. Inclús clips i cargols d'acer inoxidable per a subjecció dels posts a les llates d'empostissar i cinta bituminosa impermeabilitzant per a protecció de les llates d'empostissar.
Inclou: Replanteig dels punts singulars. Replanteig dels pendents i traçat de tremujals, aiguafons i juntes. Col·locació de la capa separadora sota formació de pendents. Formació de pendents mitjançant vorada de tremujals, aiguafons i juntes amb mestres de maó. Replè de juntes amb poliestirè expandit. Abocada i reglejat del formigó lleuger fins arribar el nivell de coronació de les mestres. Neteja i preparació de la superfície. Col·locació de la impermeabilització. Col·locació de la capa separadora sota protecció. Abocament, estesa i reglejat del morter de regularització. Replanteig, anivellació i fixació de les llates d'empostissar. Col·locació de la cinta bituminosa impermeabilitzant sobre els llistons. Col·locació de les taules de la primera filada. Fixació d'una filada de clips sobre la llata d'empostissar. Presentació de les taules de la segona filada. Encaix dels clips entre les taules. Col·locació i fixació de les successives filades.
Criteri d'amidament de projecte: Superfície mesurada en projecció horitzontal, segons documentació gràfica de Projecte, des de les cares interiors dels ampits o plastrons perimetrals que la limiten. No s'ha incrementat l'amidament per trencaments i retallades, ja que en la descomposició s'ha considerat un 5% més de peces.
Criteri de mesura d'obra: Es mesurarà, en projecció horitzontal, la superfície realment executada segons especificacions de Projecte, des de les cares interiors dels ampits o plastrons perimetrals que la limiten.
Criteri de valoració econòmica: El preu no inclou l'execució i el segellat dels junts ni l'execució d'acabats en les trobades amb paraments i desaigües.

| Codi | Ut | Descripció | Rendiment | Preu | Import |
|---|---|---|---|---|---|
| mt15dan600a | m² | Làmina de polietilè d'alta densitat (PEAD/HDPE), de 0,75 mm d'espessor i 705 g/m², Euroclasse E de reacció al foc. (material) | 1.050 | 2.92 | 3.07 |
| mt04lcc010c | U | Maó ceràmic buit (totxana), per revestir, 29x14x9 cm, per a ús en fàbrica protegida (peça P), densitat 805 kg/m³, segons UNE-EN 771-1. (material) | 3.000 | 0.16 | 0.48 |
| mt10hlw020a | m³ | Formigó lleuger, de resistència a compressió 1,5 MPa i 480 kg/m³ de densitat, premesclat amb argila expandida de granulometria entre 3 i 9 mm, ciment gris i additius. (material) | 0.030 | 210.90 | 6.33 |
| mt16pea020b | m² | Panell rígid de poliestirè expandit, segons UNE-EN 13163, mecanitzat lateral recte, de 20 mm d'espessor, resistència tèrmica 0,55 m²K/W, conductivitat tèrmica 0,036 W/(mK), per junta de dilatació. (material) | 0.010 | 1.34 | 0.01 |
| mt15dan610a | m² | Làmina de cautxú sintètic EPDM d'alta densitat, de 1,2 mm d'espessor, amb resistència a l'envelliment i als rajos UV. (material) | 1.100 | 9.58 | 10.54 |
| mt15dan630a | l | Emprimació amb base dissolvent, per a neteja de cavalcaments en làmines de cautxú sintètic EPDM d'alta densitat. (material) | 0.001 | 11.97 | 0.01 |
| mt15dan620a | m | Cinta autoadhesiva, de cautxú sintètic EPDM, 76 mm d'amplada i 0,75 mm de gruix, per a segellat d'encavallaments en làmines de cautxú sintètic EPDM d'alta densitat. (material) | 0.100 | 4.39 | 0.44 |
| mt14gsa020hf | m² | Geotèxtil no teixit compost per fibres de polièster unides per tiretes, GEOFIM 200 "CHOVA", amb una resistència a la tracció longitudinal de 1,63 kN/m, una resistència a la tracció transversal de 2,08 kN/m, una obertura de con a l'assaig de perforació dinàmica segons UNE-EN ISO 13433 inferior a 27 mm, resistència CBR a punxonament 0,4 kN i una massa superficial de 200 g/m², segons UNE-EN 13252. (material) | 1.050 | 0.72 | 0.76 |
| mt09mor010c | m³ | Morter de ciment CEM II/B-P 32,5 N tipus M-5, confeccionat en obra con 250 kg/m³ de ciment i una proporció en volum 1/6. (material) | 0.030 | 115.30 | 3.46 |
| mt18mva015b | m | Llistó de fusta de pi, de 35x45 mm, tractada en autoclau, amb classe d'ús 4 segons UNE-EN 335, per a suport i fixació de les tarimes d'exterior. (material) | 3.500 | 1.63 | 5.71 |
| mt18acc070 | m | Cinta bituminosa impermeabilitzant, per a l'atenuació acústica dels efectes sonors en tarimes exteriors. (material) | 3.500 | 0.89 | 3.12 |
| mt18fmp010a | m² | Taules massisses de fusta tecnològica (WPC) amb fibres de fusta i polietilè, de 20x127x2440 mm, una cara vista amb textura de fusta i ranures laterals, segons UNE-EN 15534-4. (material) | 1.050 | 56.44 | 59.26 |
| mt18acc020 | U | Kit d'encaix per a tarima exterior, compost per clip d'acer inoxidable, en forma d'omega, per a l'acoblament dels posts, i cargol d'acer inoxidable, per a fixació del clip a la llata d'empostissar. (material) | 20.000 | 0.34 | 6.80 |
| mt18mva085a | U | Tac expansiu metàl·lic i tirafons, per a fixació de llates d'empostissar o corretges de fusta sobre suport base de formigó. (material) | 7.000 | 1.20 | 8.40 |
| mq06hor010 | h | Formigonera. (maquinària) | 0.021 | 1.68 | 0.04 |
| mo020 | h | Oficial 1ª construcció. (mà d'obra) | 0.127 | 24.50 | 3.11 |
| mo113 | h | Peó ordinari construcció. (mà d'obra) | 0.127 | 20.46 | 2.60 |
| mo029 | h | Oficial 1ª aplicador de làmines impermeabilitzants. (mà d'obra) | 0.140 | 24.50 | 3.43 |
| mo067 | h | Ajudant aplicador de làmines impermeabilitzants. (mà d'obra) | 0.140 | 21.75 | 3.05 |
| mo017 | h | Oficial 1ª fuster. (mà d'obra) | 0.634 | 24.94 | 15.81 |
| mo058 | h | Ajudant fuster. (mà d'obra) | 0.634 | 21.92 | 13.90 |
| % | % | Costos directes complementaris | 2 % | 150.33 | 3.01 |
|  |  | Costos directes |  |  | 153.34 |
