# Coberta inclinada amb un pendent mitjà del 47%

- Propietat de l'arxiu: CYPE INGENIEROS, S.A.
- Format: FIEBDC-3/2002
- Divisa: EUR
- Costos indirectes: 3.00 %
- IVA: 21.00 %

## Q Cobertes

### QT Inclinades

#### QTS Teules asfàltiques

**QTS010** m² Coberta inclinada amb un pendent mitjà del 47%, composta de: formació de pendents: maó ceràmic buit (súper maó), per revestir, 50x20x4 cm sobre envans alleugerits de 100 cm d'altura mitja; cobertura: teula asfàltica, Tegola Americana Standard "CHOVA", color Marrón Otoño, sobre capa d'emprimació d'emulsió asfàltica aniònica amb càrregues tipus EB SUPERMUL, "CHOVA".
Coberta inclinada amb un pendent mig del 47%, sobre base resistent. FORMACIÓ DE PENDENTS: maó ceràmic buit (súper maó), per revestir, 50x20x4 cm, amb una capa de regularització de morter de ciment, industrial, M-5, de 3 cm d'espessor i acabat remolinat i replè de les juntes entre les peces de dos trams contigus amb el mateix morter, recolzat sobre envans alleugerits de maó ceràmic buit, rebuts amb morter de ciment, industrial, M-5 amb mestra superior del mateix morter, amb una altura mitja de 100 cm, travats transversalment cada 2 m aproximadament, tot això sobre forjat de formigó (no inclòs en aquest preu); COBERTURA: teula asfàltica, Tegola Americana Standard "CHOVA", color Marrón Otoño, armada amb feltre de fibra de vidre de 110 g/m², protegida en la seva cara externa amb grànuls minerals i en la seva cara interior amb sorra fina com a material antiadherent, sobre capa d'emprimació d'emulsió asfàltica aniònica amb càrregues tipus EB SUPERMUL, "CHOVA", aplicada en perímetre i punts singulars. Inclús airejador, careners i llimes.
Inclou: Neteja del supradós del sostre. Replanteig i traçat de tremujals, aiguafons, encontres i junts. Formació de davanters perimetrals amb peces ceràmiques. Formació de envans alleugerits. Reglejat de l'acabat dels envans alleugerits per a rebre el tauler. Col·locació de les cintes de paper sobre els envans alleugerits. Col·locació de les peces ceràmiques que formen el tauler. Abocat, estesa i reglejat de la capa de morter de regularització. Emprimació de la superfície suport de la cobertura, en perímetre i punts singulars. Col·locació per clavat de les teules asfàltiques. Execució d'acabaments.
Criteri d'amidament de projecte: Superfície de l'aiguavés mesurada en veritable magnitud, segons documentació gràfica de Projecte, sense tenir en compte el cavalcament corresponent de la teula asfàltica. Incloent formació de careners, tremujals, ràfecs i vores lliures. No s'inclouen formació d'aiguafons, ràfecs decoratius ni encontres de vessants amb paraments verticals, xemeneies, finestres o conductes de ventilació.
Criteri de mesura d'obra: Es mesurarà, en veritable magnitud, la superfície realment executada segons especificacions de Projecte, sense tenir en compte el cavalcament corresponent de la teula. Incloent formació de careners, tremujals, ràfecs i vores lliures. No s'inclouen formació d'aiguafons, ràfecs decoratius ni encontres de vessants amb paraments verticals, xemeneies, finestres o conductes de ventilació.

| Codi | Ut | Descripció | Rendiment | Preu | Import |
|---|---|---|---|---|---|
| mt04lcc010c | U | Maó ceràmic buit (totxana), per revestir, 29x14x9 cm, per a ús en fàbrica protegida (peça P), densitat 805 kg/m³, segons UNE-EN 771-1. (material) | 43.019 | 0.16 | 6.88 |
| mt08aaa010a | m³ | Aigua. (material) | 0.015 | 1.50 | 0.02 |
| mt09mif010ca | t | Morter industrial per a obra de paleta, de ciment, color gris, categoria M-5 (resistència a compressió 5 N/mm²), subministrat en sacs, segons UNE-EN 998-2. (material) | 0.085 | 33.86 | 2.88 |
| mt04lcg010a | U | Maó ceràmic buit (súper maó), per revestir, 50x20x4 cm, per a ús en fàbrica protegida (peça P), densitat 845 kg/m³, segons UNE-EN 771-1. (material) | 10.900 | 0.21 | 2.29 |
| mt14iea020h | kg | Emulsió asfàltica aniònica amb càrregues tipus EB SUPERMUL, "CHOVA", segons UNE 104231. (material) | 0.050 | 1.42 | 0.07 |
| mt13tch010la | m² | Teula asfàltica, Tegola Americana Standard "CHOVA", color Marrón Otoño, armada amb feltre de fibra de vidre de 110 g/m², protegida en la seva cara externa amb grànuls minerals i en la seva cara interior amb sorra fina com a material antiadherent, segons UNE-EN 544. (material) | 1.090 | 15.28 | 16.66 |
| mt13tch030b | kg | Puntes d'acer galvanitzat, Tegola Americana "CHOVA". (material) | 0.050 | 7.56 | 0.38 |
| mt13tag020a | U | Airejador. (material) | 0.050 | 12.64 | 0.63 |
| mo020 | h | Oficial 1ª construcció. (mà d'obra) | 1.104 | 25.08 | 27.69 |
| mo077 | h | Ajudant construcció. (mà d'obra) | 1.399 | 22.78 | 31.87 |
| mo029 | h | Oficial 1ª aplicador de làmines impermeabilitzants. (mà d'obra) | 0.270 | 25.08 | 6.77 |
| mo067 | h | Ajudant aplicador de làmines impermeabilitzants. (mà d'obra) | 0.270 | 22.78 | 6.15 |
| % | % | Costos directes complementaris | 2 % | 102.29 | 2.05 |
|  |  | Costos directes |  |  | 104.34 |
