# Passadís tècnic de vianants de rajoles aïllants Inverlosa "CHOVA"

- Propietat de l'arxiu: CYPE INGENIEROS, S.A.
- Format: FIEBDC-3/2002
- Divisa: EUR
- Costos indirectes: 3.00 %
- IVA: 21.00 %

**QAD025** m² Passadís tècnic de vianants de rajoles aïllants Inverlosa "CHOVA", formades per 35 mm de morter i 40 mm de poliestirè extrudit, de 600x400 mm, color gris, acabat porós, col·locades directament sobre la capa separadora, en coberta plana no transitable, amb grava.
Passadís tècnic de vianants de rajoles aïllants Inverlosa "CHOVA", formades per 35 mm de morter i 40 mm de poliestirè extrudit, de 600x400 mm, color gris, acabat porós, col·locades directament sobre la capa separadora, en coberta plana no transitable, amb grava.
Inclou: Replanteig i tall de les rajoles. Col·locació de les rajoles.
Criteri d'amidament de projecte: Superfície mesurada segons documentació gràfica de Projecte.
Criteri de mesura d'obra: Es mesurarà la superfície realment executada segons especificacions de Projecte.
Criteri de valoració econòmica: El preu no inclou la capa separadora.

| Codi | Ut | Descripció | Rendiment | Preu | Import |
|---|---|---|---|---|---|
| mt15lfc010m | m² | Rajola aïllant Inverlosa "CHOVA", formada per 35 mm de morter i 40 mm de poliestirè extrudit, conductivitat tèrmica 0,034 W/(mK). (material) | 1.050 | 22.60 | 23.73 |
| mo020 | h | Oficial 1ª construcció. (mà d'obra) | 0.317 | 24.50 | 7.77 |
| mo113 | h | Peó ordinari construcció. (mà d'obra) | 0.317 | 20.46 | 6.49 |
| % | % | Costos directes complementaris | 2 % | 37.99 | 0.76 |
|  |  | Costos directes |  |  | 38.75 |
