# Coberta plana no transitable

- Propietat de l'arxiu: CYPE INGENIEROS, S.A.
- Format: FIEBDC-3/2002
- Divisa: EUR
- Costos indirectes: 3.00 %
- IVA: 21.00 %

**QAD121** m² Coberta plana no transitable, no ventilada, amb grava, tipus invertida, pendent del 1% al 5%. CAPA SEPARADORA SOTA FORMACIÓ DE PENDENTS: làmina de polietilè d'alta densitat (PEAD/HDPE), de 0,75 mm d'espessor i 705 g/m²; FORMACIÓ DE PENDENTS: mitjançant vorada de tremujals, aiguafons i juntes amb mestres de maó ceràmic buit doble i capa de formigó lleuger, de resistència a compressió 1,5 MPa i 480 kg/m³ de densitat, premesclat amb argila expandida de granulometria entre 3 i 9 mm, ciment gris i additius, amb espessor medi de 3 cm; IMPERMEABILITZACIÓ: tipus monocapa, no adherida, formada per una làmina de cautxú sintètic EPDM d'alta densitat, de 1,2 mm d'espessor, fixada al suport en perímetre i junts i cavalcaments fixats amb cinta autoadhesiva, de cautxú sintètic EPDM i 76 mm d'amplada, prèvia aplicació d'emprimació amb base dissolvent; CAPA SEPARADORA SOTA AÏLLAMENT: geotèxtil no teixit compost per fibres de polièster unides per tiretes, GEOFIM 500 "CHOVA", (500 g/m²); AÏLLAMENT TÈRMIC: panell rígid de poliestirè extrudit, ChovAFOAM 300 M "CHOVA", segons UNE-EN 13164, de superfície llisa i mecanitzat lateral de mitja mossa, de 40 mm d'espessor, resistència a compressió >= 300 kPa; CAPA SEPARADORA SOTA PROTECCIÓ: geotèxtil no teixit compost per fibres de polièster unides per tiretes, GEOFIM 500 "CHOVA", (500 g/m²); CAPA DE PROTECCIÓ: Capa de cantells rodats rentats, amb un espessor medi de 10 cm.
Coberta plana no transitable, no ventilada, amb grava, tipus invertida, pendent del 1% al 5%. CAPA SEPARADORA SOTA FORMACIÓ DE PENDENTS: làmina de polietilè d'alta densitat (PEAD/HDPE), de 0,75 mm d'espessor i 705 g/m²; FORMACIÓ DE PENDENTS: mitjançant vorada de tremujals, aiguafons i juntes amb mestres de maó ceràmic buit doble i capa de formigó lleuger, de resistència a compressió 1,5 MPa i 480 kg/m³ de densitat, premesclat amb argila expandida de granulometria entre 3 i 9 mm, ciment gris i additius, amb espessor medi de 3 cm; IMPERMEABILITZACIÓ: tipus monocapa, no adherida, formada per una làmina de cautxú sintètic EPDM d'alta densitat, de 1,2 mm d'espessor, fixada al suport en perímetre i junts i cavalcaments fixats amb cinta autoadhesiva, de cautxú sintètic EPDM i 76 mm d'amplada, prèvia aplicació d'emprimació amb base dissolvent; CAPA SEPARADORA SOTA AÏLLAMENT: geotèxtil no teixit compost per fibres de polièster unides per tiretes, GEOFIM 500 "CHOVA", (500 g/m²); AÏLLAMENT TÈRMIC: panell rígid de poliestirè extrudit, ChovAFOAM 300 M "CHOVA", segons UNE-EN 13164, de superfície llisa i mecanitzat lateral de mitja mossa, de 40 mm d'espessor, resistència a compressió >= 300 kPa; CAPA SEPARADORA SOTA PROTECCIÓ: geotèxtil no teixit compost per fibres de polièster unides per tiretes, GEOFIM 500 "CHOVA", (500 g/m²); CAPA DE PROTECCIÓ: Capa de cantells rodats rentats, amb un espessor medi de 10 cm.
Inclou: Replanteig dels punts singulars. Replanteig dels pendents i traçat de tremujals, aiguafons i juntes. Col·locació de la capa separadora sota formació de pendents. Formació de pendents mitjançant vorada de tremujals, aiguafons i juntes amb mestres de maó. Replè de juntes amb poliestirè expandit. Abocada i reglejat del formigó lleuger fins arribar el nivell de coronació de les mestres. Neteja i preparació de la superfície. Col·locació de la impermeabilització. Col·locació de la capa separadora sota aïllament. Revisió de la superfície base en la que es realitza la fixació de l'aïllament d'acord amb les exigències de la tècnica a emprar. Tall, ajust i col·locació de l'aïllament. Col·locació de la capa separadora sota protecció. Abocament i estesa de la capa de protecció de grava.
Criteri d'amidament de projecte: Superfície mesurada en projecció horitzontal, segons documentació gràfica de Projecte, des de les cares interiors dels ampits o plastrons perimetrals que la limiten.
Criteri de mesura d'obra: Es mesurarà, en projecció horitzontal, la superfície realment executada segons especificacions de Projecte, des de les cares interiors dels ampits o plastrons perimetrals que la limiten.
Criteri de valoració econòmica: El preu no inclou l'execució i el segellat dels junts ni l'execució d'acabats en les trobades amb paraments i desaigües.

| Codi | Ut | Descripció | Rendiment | Preu | Import |
|---|---|---|---|---|---|
| mt15dan600a | m² | Làmina de polietilè d'alta densitat (PEAD/HDPE), de 0,75 mm d'espessor i 705 g/m², Euroclasse E de reacció al foc. (material) | 1.050 | 2.92 | 3.07 |
| mt04lcc010c | U | Maó ceràmic buit (totxana), per revestir, 29x14x9 cm, per a ús en fàbrica protegida (peça P), densitat 805 kg/m³, segons UNE-EN 771-1. (material) | 3.000 | 0.16 | 0.48 |
| mt10hlw020a | m³ | Formigó lleuger, de resistència a compressió 1,5 MPa i 480 kg/m³ de densitat, premesclat amb argila expandida de granulometria entre 3 i 9 mm, ciment gris i additius. (material) | 0.030 | 210.90 | 6.33 |
| mt16pea020b | m² | Panell rígid de poliestirè expandit, segons UNE-EN 13163, mecanitzat lateral recte, de 20 mm d'espessor, resistència tèrmica 0,55 m²K/W, conductivitat tèrmica 0,036 W/(mK), per junta de dilatació. (material) | 0.010 | 1.34 | 0.01 |
| mt15dan610a | m² | Làmina de cautxú sintètic EPDM d'alta densitat, de 1,2 mm d'espessor, amb resistència a l'envelliment i als rajos UV. (material) | 1.100 | 9.58 | 10.54 |
| mt15dan630a | l | Emprimació amb base dissolvent, per a neteja de cavalcaments en làmines de cautxú sintètic EPDM d'alta densitat. (material) | 0.001 | 11.97 | 0.01 |
| mt15dan620a | m | Cinta autoadhesiva, de cautxú sintètic EPDM, 76 mm d'amplada i 0,75 mm de gruix, per a segellat d'encavallaments en làmines de cautxú sintètic EPDM d'alta densitat. (material) | 0.100 | 4.39 | 0.44 |
| mt14gsa020jj | m² | Geotèxtil no teixit compost per fibres de polièster unides per tiretes, GEOFIM 500 "CHOVA", amb una resistència a la tracció longitudinal de 6,8 kN/m, una resistència a la tracció transversal de 7,8 kN/m, una obertura de con a l'assaig de perforació dinàmica segons UNE-EN ISO 13433 inferior a 3 mm, resistència CBR a punxonament 1,7 kN i una massa superficial de 500 g/m², segons UNE-EN 13252. (material) | 2.100 | 1.79 | 3.76 |
| mt16pxc010jd | m² | Panell rígid de poliestirè extrudit, ChovAFOAM 300 M "CHOVA", segons UNE-EN 13164, de superfície llisa i mecanitzat lateral de mitja mossa, de 40 mm d'espessor, resistència a compressió >= 300 kPa, resistència tèrmica 1,2 m²K/W, conductivitat tèrmica 0,034 W/(mK), Euroclasse E de reacció al foc segons UNE-EN 13501-1, amb codi de designació XPS-EN 13164-T1-CS(10/Y)300-DLT(2)5-DS(TH)-WL(T)0,7. (material) | 1.050 | 5.97 | 6.27 |
| mt01arc010 | t | Cantells rodats rentats, de granulometria compresa entre 16 i 32 mm. (material) | 0.180 | 21.23 | 3.82 |
| mq06hor010 | h | Formigonera. (maquinària) | 0.021 | 1.68 | 0.04 |
| mo020 | h | Oficial 1ª construcció. (mà d'obra) | 0.222 | 24.50 | 5.44 |
| mo113 | h | Peó ordinari construcció. (mà d'obra) | 0.317 | 20.46 | 6.49 |
| mo054 | h | Oficial 1ª muntador d'aïllaments. (mà d'obra) | 0.063 | 25.32 | 1.60 |
| mo101 | h | Ajudant muntador d'aïllaments. (mà d'obra) | 0.063 | 21.75 | 1.37 |
| mo029 | h | Oficial 1ª aplicador de làmines impermeabilitzants. (mà d'obra) | 0.165 | 24.50 | 4.04 |
| mo067 | h | Ajudant aplicador de làmines impermeabilitzants. (mà d'obra) | 0.165 | 21.75 | 3.59 |
| % | % | Costos directes complementaris | 2 % | 57.30 | 1.15 |
|  |  | Costos directes |  |  | 58.45 |
