# Coberta plana transitable, no ventilada, amb solat flotant sobre suports, tipus convencional. Impermeabilització amb làmines asfàltiques, tipus monocapa

- Propietat de l'arxiu: CYPE Ingenieros S.A.
- Format: FIEBDC-3/2016
- Programa: Generador de preus de la construcció. CYPE Ingenieros, S.A.
- Data: 04/07/2024
- Divisa: EUR
- Costos indirectes: 3 %
- IVA: 21 %

## Q Cobertes

### QA Planes transitables, no ventilades

#### QAE Amb pavimentació flotant sobre suports

**QAE010** m² Coberta plana transitable, no ventilada, amb solat flotant sobre suports, tipus convencional. Impermeabilització amb làmines asfàltiques, tipus monocapa.
Coberta plana transitable, no ventilada, amb paviment flotant sobre suports, tipus convencional, pendent del 1% al 5%, per a tràfic de vianants privat. FORMACIÓ DE PENDENTS: mitjançant vorada de tremujals, aiguafons i juntes amb mestres de maó ceràmic buit doble i capa d'argila expandida, abocada en sec i consolidada en la seva superfície amb beurada de ciment, proporcionant una resistència a compressió de 1 MPa i con una conductivitat tèrmica de 0,087 W/(mK), amb espessor medi de 10 cm; amb capa de regularització de morter de ciment, industrial, M-5 de 4 cm d'espessor, acabat remolinat; AÏLLAMENT TÈRMIC: panell rígid de llana mineral soldable, hidrofugada, LAROC S 150/4 "CHOVA" de 40 mm d'espessor; CAPA SEPARADORA SOTA CAPA DE REFORÇ: geotèxtil no teixit compost per fibres de polièster unides per tiretes, GEOFIM 150 "CHOVA", (150 g/m²); CAPA DE REFORÇ: morter de ciment CEM II/B-P 32,5 N tipus M-10 de 4 cm d'espessor; IMPERMEABILITZACIÓ: tipus monocapa, adherida, formada per una làmina de betum modificat amb elastòmer SBS, LBM(SBS)-40-FP, POLITABER COMBI 40 "CHOVA", totalment adherida amb bufador; CAPA SEPARADORA SOTA PROTECCIÓ: geotèxtil no teixit compost per fibres de polièster unides per tiretes, GEOFIM 200 "CHOVA", (200 g/m²); CAPA DE PROTECCIÓ: paviment flotant de rajoles de ciment de 40x40 cm, recolzades sobre suports regulables, de 30 a 50 mm.
Criteri de valoració econòmica: El preu no inclou l'execució i el segellat dels junts ni l'execució d'acabats en les trobades amb paraments i desaigües.
Inclou: Replanteig dels punts singulars. Replanteig dels pendents i traçat de tremujals, aiguafons i juntes. Formació de pendents mitjançant vorada de tremujals, aiguafons i juntes amb mestres de maó. Replè de juntes amb poliestirè expandit. Abocament en sec de l'argila expandida fins a arribar al nivell de coronació de les mestres, i consolidació amb beurada de ciment. Abocament, estesa i reglejat del morter de regularització. Revisió de la superfície base en la que es realitza la fixació de l'aïllament d'acord amb les exigències de la tècnica a emprar. Tall, ajust i col·locació de l'aïllament. Col·locació de la capa separadora sota capa de reforç. Execució de la base de morter. Neteja i preparació de la superfície. Col·locació de la impermeabilització. Col·locació de la capa separadora sota protecció. Replantejament de l'especejament del paviment. Col·locació dels suports i regulació de la seva altura. Col·locació de les rajoles amb junta oberta.
Criteri d'amidament de projecte: Superfície mesurada en projecció horitzontal, segons documentació gràfica de Projecte, des de les cares interiors dels ampits o plastrons perimetrals que la limiten.
Criteri de mesura d'obra: Es mesurarà, en projecció horitzontal, la superfície realment executada segons especificacions de Projecte, des de les cares interiors dels ampits o plastrons perimetrals que la limiten.

| Codi | Ut | Descripció | Rendiment | Preu | Import |
|---|---|---|---|---|---|
| mt04lcc010c | U | Maó ceràmic buit (totxana), per revestir, 29x14x9 cm, per a ús en fàbrica protegida (peça P), densitat 805 kg/m³, segons UNE-EN 771-1. (material) | 3 | 0.35 | 1.050 |
| mt01arl030a | m³ | Argila expandida, subministrada en sacs, segons UNE-EN 13055-1. (material) | 0.1 | 144.49 | 14.449 |
| mt09lec020b | m³ | Beurada de ciment CEM II/B-P 32,5 N 1/3. (material) | 0.01 | 112.6 | 1.126 |
| mt16pea020b | m² | Panell rígid de poliestirè expandit, segons UNE-EN 13163, mecanitzat lateral recte, de 20 mm d'espessor, resistència tèrmica 0,55 m²K/W, conductivitat tèrmica 0,036 W/(mK), per junta de dilatació. (material) | 0.01 | 1.34 | 0.013 |
| mt08aaa010a | m³ | Aigua. (material) | 0.014 | 1.5 | 0.021 |
| mt09mif010ca | t | Morter industrial per a obra de paleta, de ciment, color gris, categoria M-5 (resistència a compressió 5 N/mm²), subministrat en sacs, segons UNE-EN 998-2. (material) | 0.075 | 53.48 | 4.011 |
| mt16lrc010qb | m² | Panell rígid de llana mineral soldable, hidrofugada, LAROC S 150/4 "CHOVA", segons UNE-EN 13162, revestit amb betum asfàltic i film de polipropilè termofusible, de 40 mm d'espessor, resistència tèrmica >= 1,05 m²K/W, conductivitat tèrmica 0,038 W/(mK), Euroclasse F de reacció al foc segons UNE-EN 13501-1. (material) | 1.05 | 23.04 | 24.192 |
| mt14gsa020gd | m² | Geotèxtil no teixit compost per fibres de polièster unides per tiretes, GEOFIM 150 "CHOVA", amb una resistència a la tracció longitudinal de 1,88 kN/m, una resistència a la tracció transversal de 1,49 kN/m, una obertura de con a l'assaig de perforació dinàmica segons UNE-EN ISO 13433 inferior a 40 mm, resistència CBR a punxonament 0,3 kN i una massa superficial de 150 g/m², segons UNE-EN 13252. (material) | 1.05 | 0.7 | 0.735 |
| mt09mor010e | m³ | Morter de ciment CEM II/B-P 32,5 N tipus M-10, confeccionat en obra con 380 kg/m³ de ciment i una proporció en volum 1/4. (material) | 0.04 | 133.3 | 5.332 |
| mt14lba010D | m² | Làmina de betum modificat amb elastòmer SBS, LBM(SBS)-40-FP, POLITABER COMBI 40 "CHOVA", massa nominal 4 kg/m², amb armadura de feltre de polièster reforçat i estabilitzat de 150 g/m², de superfície no protegida, i coeficient de difusió enfront del gas radó 7x10-12 m²/s. Segons UNE-EN 13707. (material) | 1.1 | 7.22 | 7.942 |
| mt14gsa020hf | m² | Geotèxtil no teixit compost per fibres de polièster unides per tiretes, GEOFIM 200 "CHOVA", amb una resistència a la tracció longitudinal de 1,63 kN/m, una resistència a la tracció transversal de 2,08 kN/m, una obertura de con a l'assaig de perforació dinàmica segons UNE-EN ISO 13433 inferior a 27 mm, resistència CBR a punxonament 0,4 kN i una massa superficial de 200 g/m², segons UNE-EN 13252. (material) | 1.05 | 0.96 | 1.008 |
| mt18acc030aa | U | Suport regulable, de poliolefines, amb addició de càrrega mineral, de color negre, amb 750 kg de capacitat mecànica a compressió i base rodona plana, per a altures entre 30 i 50 mm; estabilitat tèrmica de -25°C fins a 110°C; imputrescible, amb resistència a l'envelliment i a la intempèrie. (material) | 7.5 | 1.06 | 7.950 |
| mt18bho010b | m² | Rajola de ciment amb acabat en pinyolet, de 40x40 cm. (material) | 1.05 | 8.13 | 8.537 |
| mo020 | h | Oficial 1ª construcció. (mà d'obra) | 0.354 | 28.42 | 10.061 |
| mo113 | h | Peó ordinari construcció. (mà d'obra) | 0.761 | 23.81 | 18.119 |
| mo029 | h | Oficial 1ª aplicador de làmines impermeabilitzants. (mà d'obra) | 0.184 | 28.42 | 5.229 |
| mo067 | h | Ajudant aplicador de làmines impermeabilitzants. (mà d'obra) | 0.184 | 25.28 | 4.652 |
| mo054 | h | Oficial 1ª muntador d'aïllaments. (mà d'obra) | 0.066 | 29.34 | 1.936 |
| mo101 | h | Ajudant muntador d'aïllaments. (mà d'obra) | 0.066 | 25.28 | 1.668 |
| % | % | Costos directes complementaris | 2 % | 118.031 | 2.361 |
|  |  | Costos directes |  |  | 120.392 |

Residus:
- col·locació: mt04lcc010c; factor de residu 0.0310799
- col·locació: mt01arl030a Argila expandida, subministrada en sacs, segons UNE-EN 13055-1; factor de residu 0.003
- col·locació: mt09lec020b Beurada de ciment CEM II/B-P 32,5 N 1/3; factor de residu 0.0036
- col·locació: mt16pea020b; factor de residu 0.048
- col·locació: mt09mif010ca; factor de residu 0.0189
- col·locació: mt16lrc010qb; factor de residu 0.024
- col·locació: mt14gsa020gd; factor de residu 0.07
- col·locació: mt09mor010e; factor de residu 0.0036
- col·locació: mt14lba010D; factor de residu 0.063493
- col·locació: mt14gsa020hf; factor de residu 0.07
- col·locació: mt18bho010b Rajola de ciment amb acabat en pinyolet, de 40x40 cm; factor de residu 0.02086

## Recursos

**mt04lcc010c** U Maó ceràmic buit (totxana)
Dades tècniques: Cost energètic 10.600 MJ; Emissió de CO2 0.684 kg; Codi LER 17 01 02; Massa de l'element 2.94 kg; Volum 0.002352 m3
Residus:
- embalatge: re170201 Fusta. (component de residu); rendiment 0.014 kg; Codi LER 17 02 01; Massa de l'element 1 kg; Volum 0.000909 m3
- embalatge: re170203 Plàstic. (component de residu); rendiment 0.001 kg; Codi LER 17 02 03; Massa de l'element 1 kg; Volum 0.001667 m3

**mt01arl030a** m³ Argila expandida, subministrada en sacs, segons UNE-EN 13055-1
Dades tècniques: Cost energètic 1051.540 MJ; Emissió de CO2 67.918 kg; Codi LER 01 04 09; Massa de l'element 350 kg; Volum 0.21875 m3
Residus:
- embalatge: re170203 Plàstic; rendiment 1.75 kg

**mt09lec020b** m³ Beurada de ciment CEM II/B-P 32,5 N 1/3
Dades tècniques: Cost energètic 3724.000 MJ; Emissió de CO2 323.000 kg; Codi LER 17 01 01; Massa de l'element 1900 kg; Volum 1.266667 m3

**mt16pea020b** m² Panell rígid de poliestirè expandit
Dades tècniques: Cost energètic 57.501 MJ; Emissió de CO2 1.999 kg; Codi LER 17 06 04; Massa de l'element 0.6 kg; Volum 0.001 m3
Residus:
- embalatge: re170203 Plàstic; rendiment 0.024 kg

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta; rendiment 0.463 kg
- embalatge: re170203 Plàstic; rendiment 0.241 kg

**mt16lrc010qb** m² Panell rígid de llana mineral soldable
Dades tècniques: Cost energètic 350.034 MJ; Emissió de CO2 9.164 kg; Codi LER 17 06 04; Massa de l'element 6 kg; Volum 0.01 m3
Residus:
- embalatge: re170203 Plàstic; rendiment 0.034 kg

**mt14gsa020gd** m² Geotèxtil no teixit compost per fibres de polièster unides per tiretes
Dades tècniques: Cost energètic 8.742 MJ; Emissió de CO2 0.453 kg; Codi LER 17 06 04; Massa de l'element 0.15 kg; Volum 0.00025 m3
Residus:
- embalatge: re170203 Plàstic; rendiment 0.024 kg

**mt09mor010e** m³ Morter de ciment CEM II/B-P 32,5 N tipus M-10
Dades tècniques: Cost energètic 3724.000 MJ; Emissió de CO2 323.000 kg; Codi LER 17 01 01; Massa de l'element 1900 kg; Volum 1.266667 m3

**mt14lba010D** m² Làmina de betum modificat amb elastòmer SBS
Dades tècniques: Cost energètic 233.564 MJ; Emissió de CO2 6.578 kg; Codi LER 17 03 02; Massa de l'element 4 kg; Volum 0.004 m3
Residus:
- embalatge: re170203 Plàstic; rendiment 0.054 kg

**mt14gsa020hf** m² Geotèxtil no teixit compost per fibres de polièster unides per tiretes
Dades tècniques: Cost energètic 10.881 MJ; Emissió de CO2 0.565 kg; Codi LER 17 06 04; Massa de l'element 0.2 kg; Volum 0.000333 m3
Residus:
- embalatge: re170203 Plàstic; rendiment 0.024 kg

**mt18acc030aa** U Suport regulable
Dades tècniques: Cost energètic 13.118 MJ; Emissió de CO2 0.711 kg
Residus:
- embalatge: re150101 Envasos de paper i cartró; rendiment 0.072 kg

**mt18bho010b** m² Rajola de ciment amb acabat en pinyolet, de 40x40 cm
Dades tècniques: Cost energètic 9.352 MJ; Emissió de CO2 12.771 kg; Codi LER 17 01 01; Massa de l'element 85 kg; Volum 0.056667 m3
Residus:
- embalatge: re170201 Fusta; rendiment 0.037 kg
- embalatge: re170203 Plàstic; rendiment 0.019 kg
