# Aïllament acústic a soroll aeri i d'impacte, sota terres de fusta sobre llates d'empostissar, amb panells de fibres de polièster

- Propietat de l'arxiu: CYPE INGENIEROS, S.A.
- Format: FIEBDC-3/2002
- Divisa: EUR
- Costos indirectes: 3.00 %
- IVA: 21.00 %

## N Aïllaments e impermeabilitzacions

### NB Aïllaments acústics

#### NBM Sòls de fusta i laminats

**NBM030** m² Aïllament acústic a soroll aeri i d'impacte, sota terres de fusta sobre llates d'empostissar, amb panells de fibres de polièster.
Aïllament acústic a soroll aeri i d'impacte sota terres de fusta sobre llates d'empostissar, amb panells de napa de polièster ChovANAPA PANEL 4 cm 600, "CHOVA", de 1350x600 mm i 40 mm de gruix, col·locats sota terres de fusta sobre llates d'empostissar; desolidarització perimetral amb banda de polietilè ChovAIMPACT 5 BANDA "CHOVA", de 5 mm d'espessor i 20 cm d'amplada, densitat 20 kg/m³; i banda autoadhesiva desolidaritzant ELASTOBAND "CHOVA", de 50 mm d'amplada i de 4 mm d'espessor, formada per una làmina de poliolefines d'alta resistència i una làmina viscoelàstica d'alta densitat de 2 mm d'espessor, adherida a les cares inferior i superior de les llates. Inclús banda autoadhesiva desolidaritzant ELASTOBAND "CHOVA", per closa de juntes.
Criteri de valoració econòmica: El preu no inclou les llates ni el sòl de fusta.
Inclou: Neteja i preparació de la superfície suport. Col·locació de la banda desolidaritzant perimetral. Col·locació de la banda desolidaritzant a la cara inferior de les llata d'empostissar. Col·locació de la banda desolidaritzant a la cara superior de les llates d'empostissar. Tall de l'aïllament. Col·locació de l'aïllament entre les llates d'empostissar. Segellat de juntes i unions.
Criteri d'amidament de projecte: Superfície mesurada segons documentació gràfica de Projecte.
Criteri de mesura d'obra: Es mesurarà la superfície realment executada segons especificacions de Projecte.

| Codi | Ut | Descripció | Rendiment | Preu | Import |
|---|---|---|---|---|---|
| mt16pnc030d | m | Banda de polietilè ChovAIMPACT 5 BANDA "CHOVA", de 5 mm d'espessor i 20 cm d'amplada, densitat 20 kg/m³, complement per evitar ponts acústics en punts de trobada verticals. (material) | 1.050 | 0.36 | 0.38 |
| mt16ptc060j | m | Banda autoadhesiva desolidaritzant ELASTOBAND "CHOVA", de 50 mm d'amplada i de 4 mm d'espessor, formada per una làmina de poliolefines d'alta resistència i una làmina viscoelàstica d'alta densitat de 2 mm d'espessor; proporcionant una reducció del nivell global de pressió de soroll d'impactes de 17 dB. (material) | 1.100 | 0.93 | 1.02 |
| mt16npg020w | m² | Panell de napa de polièster ChovANAPA PANEL 4 cm 600, "CHOVA", de 1350x600 mm i 40 mm de gruix, resistència tèrmica 1,02 m²K/W, conductivitat tèrmica 0,039 W/(mK), Euroclasse B-s1, d0 de reacció al foc segons UNE-EN 13501-1; amb atenuació acústica de 50 dB. (material) | 1.050 | 5.36 | 5.63 |
| mo054 | h | Oficial 1ª muntador d'aïllaments. (mà d'obra) | 0.120 | 30.63 | 3.68 |
| mo101 | h | Ajudant muntador d'aïllaments. (mà d'obra) | 0.120 | 26.39 | 3.17 |
| % | % | Costos directes complementaris | 2 % | 13.88 | 0.28 |
|  |  | Costos directes |  |  | 14.16 |
