# Aïllament acústic a soroll aeri en extradossat autoportant de plaques, amb complexos multicapa fixats al parament i panells entre muntants

- Propietat de l'arxiu: CYPE INGENIEROS, S.A.
- Format: FIEBDC-3/2002
- Divisa: EUR
- Costos indirectes: 3.00 %
- IVA: 21.00 %

## N Aïllaments e impermeabilitzacions

### NB Aïllaments acústics

#### NBO Extradossats

**NBO020** m² Aïllament acústic a soroll aeri en extradossat autoportant de plaques, amb complexos multicapa fixats al parament i panells entre muntants.
Aïllament acústic a soroll aeri, en extradossat autoportant de plaques, realitzat amb complex multicapa ChovACUSTIC PLUS FIELTEX, "CHOVA", de 39 mm d'espessor, 8,4 kg/m² de massa superficial, format per dues làmines de feltre tèxtil i una làmina viscoelàstica d'alta densitat de 4 mm d'espessor, col·locat a topall i fixat al parament amb fixacions; i panell multicapa ChovACUSTIC 65 LR 70/4, "CHOVA", de 44 mm d'espessor, 9,3 kg/m² de massa superficial, format per un panell de llana mineral de 40 mm d'espessor i una làmina viscoelàstica d'alta densitat de 4 mm d'espessor, col·locat entre els muntants de l'estructura portant. Inclús banda autoadhesiva desolidaritzant ELASTOBAND "CHOVA", per closa de juntes.
Inclou: Tall de l'aïllament a col·locar sobre el parament. Col·locació de l'aïllament sobre el parament. Fixació de l'aïllament. Segellat de juntes i unions. Tall de l'aïllament a col·locar entre els muntants. Col·locació de l'aïllament entre els muntants. Resolució de punts singulars.
Criteri d'amidament de projecte: Superfície mesurada segons documentació gràfica de Projecte.
Criteri de mesura d'obra: Es mesurarà la superfície realment executada segons especificacions de Projecte.

| Codi | Ut | Descripció | Rendiment | Preu | Import |
|---|---|---|---|---|---|
| mt16aac010a | U | Tac d'expansió i clau de polipropilè ChovAFIX 6 "CHOVA", de 60 mm de longitud, amb cèrcol d'estanquitat, per a fixació mecànica de panells aïllants. (material) | 5.250 | 0.26 | 1.37 |
| mt16ptc020Eb | m² | Complex multicapa ChovACUSTIC PLUS FIELTEX, "CHOVA", de 39 mm d'espessor, 8,4 kg/m² de massa superficial, format per dues làmines de feltre tèxtil i una làmina viscoelàstica d'alta densitat de 4 mm d'espessor; amb 55 dB d'índex global de reducció acústica, Rw. (material) | 1.050 | 19.22 | 20.18 |
| mt16ptc060j | m | Banda autoadhesiva desolidaritzant ELASTOBAND "CHOVA", de 50 mm d'amplada i de 4 mm d'espessor, formada per una làmina de poliolefines d'alta resistència i una làmina viscoelàstica d'alta densitat de 2 mm d'espessor; proporcionant una reducció del nivell global de pressió de soroll d'impactes de 17 dB. (material) | 0.300 | 0.93 | 0.28 |
| mt16ptc040g | m² | Panell multicapa ChovACUSTIC 65 LR 70/4, "CHOVA", de 44 mm d'espessor, 9,3 kg/m² de massa superficial, format per un panell de llana mineral de 40 mm d'espessor i una làmina viscoelàstica d'alta densitat de 4 mm d'espessor; amb 54 dB d'índex global de reducció acústica, Rw, Euroclasse A1-s1, d0 de reacció al foc segons UNE-EN 13501-1. (material) | 1.050 | 26.94 | 28.29 |
| mo054 | h | Oficial 1ª muntador d'aïllaments. (mà d'obra) | 0.240 | 30.63 | 7.35 |
| mo101 | h | Ajudant muntador d'aïllaments. (mà d'obra) | 0.240 | 26.39 | 6.33 |
| % | % | Costos directes complementaris | 2 % | 63.80 | 1.28 |
|  |  | Costos directes |  |  | 65.08 |
