# Aïllament acústic a soroll aeri entre plaques, en extradossat de plaques, amb làmines viscoelàstiques

- Propietat de l'arxiu: CYPE INGENIEROS, S.A.
- Format: FIEBDC-3/2002
- Divisa: EUR
- Costos indirectes: 3.00 %
- IVA: 21.00 %

## N Aïllaments e impermeabilitzacions

### NB Aïllaments acústics

#### NBO Extradossats

**NBO040** m² Aïllament acústic a soroll aeri entre plaques, en extradossat de plaques, amb làmines viscoelàstiques.
Aïllament acústic a soroll aeri entre plaques, en extradossat de plaques, format per làmina viscoelàstica d'alta densitat ViscoLAM 35 "CHOVA", de 2 mm d'espessor, adherida entre les plaques amb adhesiu de cloroprè, de base solvent monocomponent, ChovASTAR COLA "CHOVA".
Inclou: Tall de l'aïllament. Aplicació de l'adhesiu. Col·locació de l'aïllament en la placa ja muntada. Resolució de punts singulars.
Criteri d'amidament de projecte: Superfície mesurada segons documentació gràfica de Projecte.
Criteri de mesura d'obra: Es mesurarà la superfície realment executada segons especificacions de Projecte.

| Codi | Ut | Descripció | Rendiment | Preu | Import |
|---|---|---|---|---|---|
| mt16npg030y | m² | Làmina viscoelàstica d'alta densitat ViscoLAM 35 "CHOVA", de 2 mm d'espessor; amb 65 dB d'índex global de reducció acústica, Rw. (material) | 1.050 | 4.18 | 4.39 |
| mt18dww020d | l | Adhesiu de cloroprè, de base solvent monocomponent, ChovASTAR COLA "CHOVA". (material) | 0.300 | 6.81 | 2.04 |
| mo054 | h | Oficial 1ª muntador d'aïllaments. (mà d'obra) | 0.120 | 30.63 | 3.68 |
| mo101 | h | Ajudant muntador d'aïllaments. (mà d'obra) | 0.120 | 26.39 | 3.17 |
| % | % | Costos directes complementaris | 2 % | 13.28 | 0.27 |
|  |  | Costos directes |  |  | 13.55 |
