# Aïllament tèrmic en extradossat directe de plaques enganxades amb cola

- Propietat de l'arxiu: CYPE INGENIEROS, S.A.
- Format: FIEBDC-3/2002
- Divisa: EUR
- Costos indirectes: 3.00 %
- IVA: 21.00 %

## N Aïllaments e impermeabilitzacions

### NA Aïllaments tèrmics

#### NAO Extradossats

**NAO010** m² Aïllament tèrmic en extradossat directe de plaques enganxades amb cola.
Aïllament tèrmic en extradossat directe de plaques enganxades amb cola sobre la seva superfície, format per panell rígid de poliestirè extrudit, ChovAFOAM 250 H "CHOVA", segons UNE-EN 13164, de superfície llisa i mecanitzat lateral encadellat, de 40 mm d'espessor, resistència a compressió >= 300 kPa, resistència tèrmica 1,2 m²K/W, conductivitat tèrmica 0,034 W/(mK), col·locat a topall i fixat mecànicament al suport.
Inclou: Replanteig i tall de l'aïllament. Col·locació de l'aïllament sobre el parament. Fixació de l'aïllament. Resolució de punts singulars.
Criteri d'amidament de projecte: Superfície mesurada segons documentació gràfica de Projecte.
Criteri de mesura d'obra: Es mesurarà la superfície realment executada segons especificacions de Projecte.

| Codi | Ut | Descripció | Rendiment | Preu | Import |
|---|---|---|---|---|---|
| mt16pxc010nbc | m² | Panell rígid de poliestirè extrudit, ChovAFOAM 250 H "CHOVA", segons UNE-EN 13164, de superfície llisa i mecanitzat lateral encadellat, de 40 mm d'espessor, resistència a compressió >= 300 kPa, resistència tèrmica 1,2 m²K/W, conductivitat tèrmica 0,034 W/(mK), Euroclasse E de reacció al foc segons UNE-EN 13501-1, amb codi de designació XPS-EN 13164-T1-CS(10/Y)300-DLT(2)5-DS(TH)-WL(T)0,7. (material) | 1.050 | 7.00 | 7.35 |
| mt16aaa020ia | U | Fixació mecànica per plafons aïllants de poliestirè extrudit, col·locats directament sobre la superfície suport. (material) | 6.000 | 0.13 | 0.78 |
| mo054 | h | Oficial 1ª muntador d'aïllaments. (mà d'obra) | 0.131 | 30.63 | 4.01 |
| mo101 | h | Ajudant muntador d'aïllaments. (mà d'obra) | 0.131 | 26.39 | 3.46 |
| % | % | Costos directes complementaris | 2 % | 15.60 | 0.31 |
|  |  | Costos directes |  |  | 15.91 |
