# Aïllament acústic a soroll d'impacte de sòls flotants, amb làmines de polietilè

- Propietat de l'arxiu: CYPE INGENIEROS, S.A.
- Format: FIEBDC-3/2002
- Divisa: EUR
- Costos indirectes: 3.00 %
- IVA: 21.00 %

## N Aïllaments e impermeabilitzacions

### NB Aïllaments acústics

#### NBL Sòls flotants

**NBL021** m² Aïllament acústic a soroll d'impacte de sòls flotants, amb làmines de polietilè.
Aïllament acústic a soroll d'impacte de sòls flotants, amb làmines d'escuma de polietilè ChovAIMPACT 10 "CHOVA" d'alta densitat de 10 mm d'espessor i desolidarització perimetral realitzada amb banda de polietilè ChovAIMPACT 5 BANDA "CHOVA", de 5 mm d'espessor i 20 cm d'amplada, densitat 20 kg/m³. Col·locació en obra: a testa. Inclús banda autoadhesiva desolidaritzant ELASTOBAND "CHOVA", per closa de juntes.
Inclou: Neteja i preparació de la superfície suport. Col·locació de l'aïllament sobre el forjat. Tall de l'aïllament. Col·locació de la banda perimetral. Segellat de juntes i unions.
Criteri d'amidament de projecte: Superfície mesurada segons documentació gràfica de Projecte.
Criteri de mesura d'obra: Es mesurarà la superfície realment executada segons especificacions de Projecte.

| Codi | Ut | Descripció | Rendiment | Preu | Import |
|---|---|---|---|---|---|
| mt16pnc020N | m² | Làmina d'escuma de polietilè ChovAIMPACT 10 "CHOVA" d'alta densitat de 10 mm d'espessor; proporcionant una reducció del nivell global de pressió de soroll d'impactes de 19 dB. (material) | 1.050 | 2.48 | 2.60 |
| mt16pnc030d | m | Banda de polietilè ChovAIMPACT 5 BANDA "CHOVA", de 5 mm d'espessor i 20 cm d'amplada, densitat 20 kg/m³, complement per evitar ponts acústics en punts de trobada verticals. (material) | 1.050 | 0.36 | 0.38 |
| mt16ptc060j | m | Banda autoadhesiva desolidaritzant ELASTOBAND "CHOVA", de 50 mm d'amplada i de 4 mm d'espessor, formada per una làmina de poliolefines d'alta resistència i una làmina viscoelàstica d'alta densitat de 2 mm d'espessor; proporcionant una reducció del nivell global de pressió de soroll d'impactes de 17 dB. (material) | 0.100 | 0.93 | 0.09 |
| mo054 | h | Oficial 1ª muntador d'aïllaments. (mà d'obra) | 0.079 | 30.63 | 2.42 |
| mo101 | h | Ajudant muntador d'aïllaments. (mà d'obra) | 0.039 | 26.39 | 1.03 |
| % | % | Costos directes complementaris | 2 % | 6.52 | 0.13 |
|  |  | Costos directes |  |  | 6.65 |
