# Capa separadora en coberta inclinada, enjardinada extensiva: geotèxtil no teixit

- Propietat de l'arxiu: CYPE INGENIEROS, S.A.
- Format: FIEBDC-3/2002
- Divisa: EUR
- Costos indirectes: 3.00 %
- IVA: 21.00 %

## N Aïllaments e impermeabilitzacions

### NG Geosintètics

#### NGQ Cobertes inclinades

**NGQ100** m² Capa separadora en coberta inclinada, enjardinada extensiva: geotèxtil no teixit.
Capa separadora en coberta inclinada, enjardinada extensiva (ecològica), tipus convencional, amb un pendent mitjà del 5%: geotèxtil no teixit sintètic, termosoldat, de polipropilè-polietilè, GEOFIM PP 90-11 "CHOVA", amb una resistència a la tracció longitudinal de 6,5 kN/m, una resistència a la tracció transversal de 7 kN/m, una obertura de con a l'assaig de perforació dinàmica segons UNE-EN ISO 13433 inferior a 36 mm, resistència CBR a punxonament 1,11 kN i una massa superficial de 90 g/m². Col·locació en obra: amb cavalcaments, directament sota l'aïllament tèrmic.
Inclou: Col·locació de la capa separadora.
Criteri d'amidament de projecte: Superfície de l'aiguavés mesurada en veritable magnitud, segons documentació gràfica de Projecte.
Criteri de mesura d'obra: Es mesurarà, en veritable magnitud, la superfície realment executada segons especificacions de Projecte.

| Codi | Ut | Descripció | Rendiment | Preu | Import |
|---|---|---|---|---|---|
| mt14gsa010eb | m² | Geotèxtil no teixit sintètic, termosoldat, de polipropilè-polietilè, GEOFIM PP 90-11 "CHOVA", amb una resistència a la tracció longitudinal de 6,5 kN/m, una resistència a la tracció transversal de 7 kN/m, una obertura de con a l'assaig de perforació dinàmica segons UNE-EN ISO 13433 inferior a 36 mm, resistència CBR a punxonament 1,11 kN i una massa superficial de 90 g/m². (material) | 1.100 | 1.12 | 1.23 |
| mo029 | h | Oficial 1ª aplicador de làmines impermeabilitzants. (mà d'obra) | 0.027 | 28.42 | 0.77 |
| mo067 | h | Ajudant aplicador de làmines impermeabilitzants. (mà d'obra) | 0.053 | 25.28 | 1.34 |
| % | % | Costos directes complementaris | 2 % | 3.34 | 0.07 |
|  |  | Costos directes |  |  | 3.41 |
