# Trobada de coberta plana transitable, ventilada amb bonera. Impermeabilització amb làmines asfàltiques

- Propietat de l'arxiu: CYPE INGENIEROS, S.A.
- Format: FIEBDC-3/2002
- Divisa: EUR
- Costos indirectes: 3.00 %
- IVA: 21.00 %

## Q Cobertes

### QB Planes transitables, ventilades

#### QBF Punts singulars

**QBF030** U Trobada de coberta plana transitable, ventilada amb bonera. Impermeabilització amb làmines asfàltiques.
Trobada de coberta plana transitable, ventilada, amb enrajolat fix, tipus convencional amb bonera de sortida vertical, realitzant un rebaix en el suport al voltant de la bonera, en el qual es rebrà la impermeabilització formada per: peça de reforç de làmina de betum modificat amb elastòmer SBS, LBM(SBS)-40-FP, POLITABER COMBI 40 "CHOVA", amb armadura de feltre de polièster reforçat i estabilitzat de 150 g/m², de superfície no protegida, totalment adherida al suport amb bufador, prèvia emprimació amb emulsió asfàltica aniònica amb càrregues tipus EB SUPERMUL, "CHOVA", i col·locació de bonera de cautxú EPDM, de sortida vertical, de 80 mm de diàmetre, amb reixeta plana de cautxú EPDM, íntegrament adherit a la peça de reforç anterior amb bufador.
Inclou: Execució de rebaixi del suport al voltant de la bonera. Neteja i preparació de la superfície. Aplicació de l'emulsió asfàltica. Col·locació de la peça de reforç. Col·locació de la bonera.
Criteri d'amidament de projecte: Nombre d'unitats previstes, segons documentació gràfica de Projecte.
Criteri de mesura d'obra: Es mesurarà el nombre d'unitats realment executades segons especificacions de Projecte.

| Codi | Ut | Descripció | Rendiment | Preu | Import |
|---|---|---|---|---|---|
| mt14iea020h | kg | Emulsió asfàltica aniònica amb càrregues tipus EB SUPERMUL, "CHOVA", segons UNE 104231. (material) | 0.300 | 3.40 | 1.02 |
| mt14lba010D | m² | Làmina de betum modificat amb elastòmer SBS, LBM(SBS)-40-FP, POLITABER COMBI 40 "CHOVA", massa nominal 4 kg/m², amb armadura de feltre de polièster reforçat i estabilitzat de 150 g/m², de superfície no protegida, i coeficient de difusió enfront del gas radó 7x10-12 m²/s. Segons UNE-EN 13707. (material) | 1.050 | 7.22 | 7.58 |
| mt15acc050be | U | Bonera de cautxú EPDM, de sortida vertical, de 80 mm de diàmetre, amb reixeta plana de cautxú EPDM. (material) | 1.000 | 8.60 | 8.60 |
| op00sop010 |  | Bufador per a soldadura de làmines asfàltiques. | 1.000 | 0.00 | 0.00 |
| mo029 | h | Oficial 1ª aplicador de làmines impermeabilitzants. (mà d'obra) | 0.420 | 28.42 | 11.94 |
| mo067 | h | Ajudant aplicador de làmines impermeabilitzants. (mà d'obra) | 0.420 | 25.28 | 10.62 |
| mo008 | h | Oficial 1ª lampista. (mà d'obra) | 0.394 | 29.34 | 11.56 |
| % | % | Costos directes complementaris | 2 % | 51.32 | 1.03 |
|  |  | Costos directes |  |  | 52.35 |
