# Aïllament tèrmic intermedi en envà de plaques

- Propietat de l'arxiu: CYPE Ingenieros S.A.
- Format: FIEBDC-3/2016
- Programa: Generador de preus de la construcció. CYPE Ingenieros, S.A.
- Data: 04/07/2024
- Divisa: EUR
- Costos indirectes: 3 %
- IVA: 21 %

## N Aïllaments e impermeabilitzacions

### NA Aïllaments tèrmics

#### NAP Particions

**NAP020** m² Aïllament tèrmic intermedi en envà de plaques.
Aïllament tèrmic intermedi en envà de plaques, amb panell multicapa ChovACUSTIC 65 LR 70/4, "CHOVA", de 44 mm d'espessor, 9,3 kg/m² de massa superficial, format per un panell de llana mineral de 40 mm d'espessor i una làmina viscoelàstica d'alta densitat de 4 mm d'espessor, col·locat entre els muntants de l'estructura portant.
Inclou: Tall i preparació de l'aïllament a col·locar entre els muntants. Col·locació de l'aïllament entre els muntants.
Criteri d'amidament de projecte: Superfície mesurada segons documentació gràfica de Projecte.
Criteri de mesura d'obra: Es mesurarà la superfície realment executada segons especificacions de Projecte.

| Codi | Ut | Descripció | Rendiment | Preu | Import |
|---|---|---|---|---|---|
| mt16ptc040g | m² | Panell multicapa ChovACUSTIC 65 LR 70/4, "CHOVA", de 44 mm d'espessor, 9,3 kg/m² de massa superficial, format per un panell de llana mineral de 40 mm d'espessor i una làmina viscoelàstica d'alta densitat de 4 mm d'espessor; amb 54 dB d'índex global de reducció acústica, Rw, Euroclasse A1-s1, d0 de reacció al foc segons UNE-EN 13501-1. (material) | 1 | 26.94 | 26.940 |
| mo054 | h | Oficial 1ª muntador d'aïllaments. (mà d'obra) | 0.066 | 29.34 | 1.936 |
| mo101 | h | Ajudant muntador d'aïllaments. (mà d'obra) | 0.066 | 25.28 | 1.668 |
| % | % | Costos directes complementaris | 2 % | 30.544 | 0.611 |
|  |  | Costos directes |  |  | 31.155 |

Residus:
- col·locació: mt16ptc040g; factor de residu 0.035

## Recursos

**mt16ptc040g** m² Panell multicapa ChovACUSTIC 65 LR 70/4
Dades tècniques: Cost energètic 347.162 MJ; Emissió de CO2 10.381 kg; Codi LER 17 03 02; Massa de l'element 9.3 kg; Volum 0.0093 m3
Residus:
- embalatge: re170203 Plàstic. (component de residu); rendiment 0.07 kg; Codi LER 17 02 03; Massa de l'element 1 kg; Volum 0.001667 m3
