# Aïllament acústic a soroll d'impacte de sòls flotants, amb làmines de polietilè

- Propietat de l'arxiu: CYPE Ingenieros S.A.
- Format: FIEBDC-3/2016
- Programa: Generador de preus de la construcció. CYPE Ingenieros, S.A.
- Data: 24/01/2025
- Divisa: EUR
- Costos indirectes: 3 %
- IVA: 21 %

## N Aïllaments e impermeabilitzacions

### NB Aïllaments acústics

#### NBL Sòls flotants

**NBL021** m² Aïllament acústic a soroll d'impacte de sòls flotants, amb làmines de polietilè.
Aïllament acústic a soroll d'impacte de sòls flotants, amb làmines d'escuma de polietilè ChovAIMPACT 10 "CHOVA" d'alta densitat de 10 mm d'espessor i desolidarització perimetral realitzada amb banda de polietilè ChovAIMPACT 5 BANDA "CHOVA", de 5 mm d'espessor i 20 cm d'amplada, densitat 20 kg/m³. Col·locació en obra: a testa. Inclús banda autoadhesiva desolidaritzant ELASTOBAND "CHOVA", per closa de juntes.
Inclou: Neteja i preparació de la superfície suport. Col·locació de l'aïllament sobre el forjat. Tall de l'aïllament. Col·locació de la banda perimetral. Segellat de juntes i unions.
Criteri d'amidament de projecte: Superfície mesurada segons documentació gràfica de Projecte.
Criteri de mesura d'obra: Es mesurarà la superfície realment executada segons especificacions de Projecte.

| Codi | Ut | Descripció | Rendiment | Preu | Import |
|---|---|---|---|---|---|
| mt16pnc020N | m² | Làmina d'escuma de polietilè ChovAIMPACT 10 "CHOVA" d'alta densitat de 10 mm d'espessor; proporcionant una reducció del nivell global de pressió de soroll d'impactes de 19 dB. (material) | 1.05 | 2.48 | 2.604 |
| mt16pnc030d | m | Banda de polietilè ChovAIMPACT 5 BANDA "CHOVA", de 5 mm d'espessor i 20 cm d'amplada, densitat 20 kg/m³, complement per evitar ponts acústics en punts de trobada verticals. (material) | 1.05 | 0.36 | 0.378 |
| mt16ptc060j | m | Banda autoadhesiva desolidaritzant ELASTOBAND "CHOVA", de 50 mm d'amplada i de 4 mm d'espessor, formada per una làmina de poliolefines d'alta resistència i una làmina viscoelàstica d'alta densitat de 2 mm d'espessor; proporcionant una reducció del nivell global de pressió de soroll d'impactes de 17 dB. (material) | 0.1 | 0.93 | 0.093 |
| mo054 | h | Oficial 1ª muntador d'aïllaments. (mà d'obra) | 0.079 | 30.63 | 2.420 |
| mo101 | h | Ajudant muntador d'aïllaments. (mà d'obra) | 0.039 | 26.39 | 1.029 |
| % | % | Costos directes complementaris | 2 % | 6.524 | 0.130 |
|  |  | Costos directes |  |  | 6.654 |

Residus:
- col·locació: mt16pnc020N; factor de residu 0.06
- col·locació: mt16pnc030d; factor de residu 0.06
- col·locació: mt16ptc060j; factor de residu 0.07

## Recursos

**mt16pnc020N** m² Làmina d'escuma de polietilè ChovAIMPACT 10 "CHOVA" d'alta densitat de 10 mm d'espessor; proporcionant una reducció del
Dades tècniques: Cost energètic 43.437 MJ; Emissió de CO2 1.573 kg; Codi LER 17 06 04; Massa de l'element 0.3 kg; Volum 0.0005 m3
Residus:
- embalatge: re170203 Plàstic. (component de residu); rendiment 0.024 kg; Codi LER 17 02 03; Massa de l'element 1 kg; Volum 0.001667 m3

**mt16pnc030d** m Banda de polietilè ChovAIMPACT 5 BANDA "CHOVA"
Dades tècniques: Cost energètic 2.838 MJ; Emissió de CO2 0.102 kg; Codi LER 17 06 04; Massa de l'element 0.02 kg; Volum 0.000033 m3
Residus:
- embalatge: re170203 Plàstic; rendiment 0.001 kg

**mt16ptc060j** m Banda autoadhesiva desolidaritzant ELASTOBAND "CHOVA"
Dades tècniques: Cost energètic 8.526 MJ; Emissió de CO2 0.291 kg; Codi LER 17 03 02; Massa de l'element 0.18 kg; Volum 0.00018 m3
Residus:
- embalatge: re170203 Plàstic; rendiment 0.02 kg
