# Capa separadora en coberta inclinada, enjardinada extensiva: geotèxtil no teixit

- Propietat de l'arxiu: CYPE Ingenieros S.A.
- Format: FIEBDC-3/2016
- Programa: Generador de preus de la construcció. CYPE Ingenieros, S.A.
- Data: 04/07/2024
- Divisa: EUR
- Costos indirectes: 3 %
- IVA: 21 %

## N Aïllaments e impermeabilitzacions

### NG Geosintètics

#### NGQ Cobertes inclinades

**NGQ100** m² Capa separadora en coberta inclinada, enjardinada extensiva: geotèxtil no teixit.
Capa separadora en coberta inclinada, enjardinada extensiva (ecològica), tipus convencional, amb un pendent mitjà del 5%: geotèxtil no teixit sintètic, termosoldat, de polipropilè-polietilè, GEOFIM PP 90-11 "CHOVA", amb una resistència a la tracció longitudinal de 6,5 kN/m, una resistència a la tracció transversal de 7 kN/m, una obertura de con a l'assaig de perforació dinàmica segons UNE-EN ISO 13433 inferior a 36 mm, resistència CBR a punxonament 1,11 kN i una massa superficial de 90 g/m². Col·locació en obra: amb cavalcaments, directament sota l'aïllament tèrmic.
Inclou: Col·locació de la capa separadora.
Criteri d'amidament de projecte: Superfície de l'aiguavés mesurada en veritable magnitud, segons documentació gràfica de Projecte.
Criteri de mesura d'obra: Es mesurarà, en veritable magnitud, la superfície realment executada segons especificacions de Projecte.

| Codi | Ut | Descripció | Rendiment | Preu | Import |
|---|---|---|---|---|---|
| mt14gsa010eb | m² | Geotèxtil no teixit sintètic, termosoldat, de polipropilè-polietilè, GEOFIM PP 90-11 "CHOVA", amb una resistència a la tracció longitudinal de 6,5 kN/m, una resistència a la tracció transversal de 7 kN/m, una obertura de con a l'assaig de perforació dinàmica segons UNE-EN ISO 13433 inferior a 36 mm, resistència CBR a punxonament 1,11 kN i una massa superficial de 90 g/m². (material) | 1.1 | 1.12 | 1.232 |
| mo029 | h | Oficial 1ª aplicador de làmines impermeabilitzants. (mà d'obra) | 0.027 | 28.42 | 0.767 |
| mo067 | h | Ajudant aplicador de làmines impermeabilitzants. (mà d'obra) | 0.053 | 25.28 | 1.340 |
| % | % | Costos directes complementaris | 2 % | 3.339 | 0.067 |
|  |  | Costos directes |  |  | 3.406 |

Residus:
- col·locació: mt14gsa010eb; factor de residu 0.07

## Recursos

**mt14gsa010eb** m² Geotèxtil no teixit sintètic
Dades tècniques: Cost energètic 11.300 MJ; Emissió de CO2 0.402 kg; Codi LER 17 06 04; Massa de l'element 0.09 kg; Volum 0.00015 m3
Residus:
- embalatge: re170203 Plàstic. (component de residu); rendiment 0.024 kg; Codi LER 17 02 03; Massa de l'element 1 kg; Volum 0.001667 m3
